# Caixilharia de alumínio, acabamento em acabamentos base, para enformado de portada de batente de uma folha de lâminas fixas, de 50x150 cm, sistema de lâmina fixa VF, "TECHNAL", colocada em janela

- Propriedade do ficheiro: CYPE INGENIEROS, S.A.
- Formato: FIEBDC-3/2002
- Moeda: EUR
- Custos indirectos: 3.00 %
- IVA: 23.00 %

**LSV020** Ud Caixilharia de alumínio, acabamento em acabamentos base, para enformado de portada de batente de uma folha de lâminas fixas, de 50x150 cm, sistema de lâmina fixa VF, "TECHNAL", colocada em janela.
Fornecimento e montagem de caixilharia de alumínio, acabamento em acabamentos base, com 60 microns de espessura mínima de película seca, para enformado de portada de batente de uma folha de lâminas fixas, de 50x150 cm, sistema de lâmina fixa VF, "TECHNAL", colocada em janela. Espessura e qualidade do processo de lacagem garantido pelo selo QUALICOAT. Composta por perfis extrudidos formando aros e folhas de 1,5 mm de espessura mínima em perfis estruturais. Acessórios, ferragens de pendurar e de abertura homologadas, juntas de envidraçado de EPDM de alta qualidade, parafusos de aço inoxidável, elementos de estanquidade, acessórios e ferramentas de mecanização homologadas. Incluindo p/p de ganchos de fixação, enchimento perimetral de juntas através de um cordão de silicone neutro e ajuste final em obra. Elaborada em oficina. Totalmente montada.
Inclui: Colocação e fixação do aro. Colocação e fixação dos elementos de pendurar. Colocação da folha.
Critério de medição de projecto: Número de unidades previstas, segundo documentação gráfica de Projecto.
Critério de medição de obra: Medir-se-á o número de unidades realmente executadas segundo especificações de Projecto.

| Código | Un | Descrição | Rendimento | Preço | Importância |
|---|---|---|---|---|---|
| mt25dct010a | m | Perfil de alumínio acabamentos base, para formação de aro de janela em sistemas de portadas de batente, sistema de lâmina fixa VF, "TECHNAL", inclusive juntas de estanquidade da folha, com o selo QUALICOAT, que garante a espessura e a qualidade do processo de lacagem. (material) | 4.000 | 4.64 | 18.56 |
| mt25dct060a | m | Perfil de alumínio acabamentos base, para formação de folha de janela em sistemas de portadas, sistema de lâmina fixa VF, "TECHNAL", inclusive junta de estanquidade da folha, com o selo QUALICOAT, que garante a espessura e a qualidade do processo de lacagem. (material) | 3.798 | 5.63 | 21.38 |
| mt25dct070a | m | Perfil de alumínio acabamentos base, para formação de lâmina terminal em sistemas de portadas, sistema de lâmina fixa VF, "TECHNAL", com o selo QUALICOAT, que garante a espessura e a qualidade do processo de lacagem. (material) | 0.654 | 5.24 | 3.43 |
| mt25dct080a | m | Perfil de alumínio acabamentos base, para formação de lâmina fixa em sistemas de portadas, sistema de lâmina fixa VF, "TECHNAL", inclusive junta de lâmina, com o selo QUALICOAT, que garante a espessura e a qualidade do processo de lacagem. (material) | 11.795 | 3.23 | 38.10 |
| mt25pfx200ea | Ud | Kit composto por esquadros, tampas de condensação e saída de água, e ferragens de janela de batente de abertura para o interior de uma folha. (material) | 1.000 | 12.99 | 12.99 |
| mt15sja100 | Ud | Cartucho de pasta de silicone neutro. (material) | 0.140 | 3.13 | 0.44 |
| mo018 | h | Oficial de 1ª serralheiro. (mão de obra) | 1.140 | 17.12 | 19.52 |
| mo059 | h | Ajudante de serralheiro. (mão de obra) | 1.140 | 16.51 | 18.82 |
| % | % | Custos directos complementares | 2 % | 133.24 | 2.66 |
|  |  | Custos directos |  |  | 135.90 |
